# Grifería temporizada para urinario

- Propiedad del archivo: CYPE Ingenieros S.A.
- Formato: FIEBDC-3/2016
- Programa: Generador de precios de la construcción. CYPE Ingenieros, S.A.
- Fecha: 20/05/2024
- Divisa: EUR
- Costes indirectos: 3 %
- IVA: 21 %

## S Señalización y equipamiento

### SG Griferías

#### SGU Para urinarios

**SGU010** Ud Grifería temporizada para urinario.
Grifería temporizada, instalación empotrada formada por grifo con placa y pulsador de vidrio templado de color blanco, de descarga única, serie SM15 Urinal, código de pedido 034265, "OLI", de 147x147x5 mm, con tiempo de flujo y caudal ajustables, conexiones de 1/2" de diámetro. Incluso fijaciones.
Incluye: Replanteo. Colocación. Conexionado. Comprobación de su correcto funcionamiento.
Criterio de medición de proyecto: Número de unidades previstas, según documentación gráfica de Proyecto.
Criterio de medición de obra: Se medirá el número de unidades realmente colocadas según especificaciones de Proyecto.

| Código | Ud | Descripción | Rendimiento | Precio | Importe |
|---|---|---|---|---|---|
| mt31oli030a | Ud | Grifo con placa y pulsador de vidrio templado de color blanco, de descarga única, serie SM15 Urinal, código de pedido 034265, "OLI", de 147x147x5 mm, con tiempo de flujo y caudal ajustables, conexiones de 1/2" de diámetro, para urinario, incluso fijaciones. (material) | 1 | 713.83 | 713.830 |
| mt37www010 | Ud | Material auxiliar para instalaciones de fontanería. (material) | 1 | 1.4 | 1.400 |
| mo008 | h | Oficial 1ª fontanero. (mano de obra) | 0.5 | 22.74 | 11.370 |
| % | % | Costes directos complementarios | 2 % | 726.600 | 14.532 |
|  |  | Costes directos |  |  | 741.132 |
